# Isolamento termo-acústico interior para conduta metálica rectangular de climatização

- Propriedade do ficheiro: CYPE INGENIEROS, S.A.
- Formato: FIEBDC-3/2002
- Moeda: EUR
- Custos indirectos: 3.00 %
- IVA: 23.00 %

**NAC015** m² Isolamento termo-acústico interior para conduta metálica rectangular de climatização, realizado com lâmina de espuma de polietileno reticulado de células fechadas, de 10 mm de espessura, resistência térmica 0,256 m²°C/W, condutibilidade térmica 0,039 W/(m°C), fixado com cola.
Isolamento termo-acústico interior para conduta metálica rectangular de climatização, realizado com lâmina de espuma de polietileno reticulado de células fechadas, de 10 mm de espessura, resistência térmica 0,256 m²°C/W, condutibilidade térmica 0,039 W/(m°C), fixado com cola.
Inclui: Limpeza e preparação da superfície suporte. Corte do isolamento. Colocação do isolamento. Fixação do isolamento.
Critério de medição de projecto: Superfície medida segundo documentação gráfica de Projecto.
Critério de medição de obra: Medir-se-á a superfície realmente executada segundo especificações de Projecto.

| Código | Un | Descrição | Rendimento | Preço | Importância |
|---|---|---|---|---|---|
| mt42con100b | m² | Lâmina de espuma de polietileno reticulado de células fechadas, de 10 mm de espessura, resistência térmica 0,256 m²°C/W, condutibilidade térmica 0,039 W/(m°C), para o isolamento de condutas de ar em climatização, Euroclasse Bs1 d0 de reacção ao fogo, com adesivo de fixação. (material) | 1.100 | 3.56 | 3.92 |
| mo054 | h | Oficial de 1ª montador de isolamentos. (mão de obra) | 0.164 | 19.38 | 3.18 |
| mo101 | h | Ajudante de montador de isolamentos. (mão de obra) | 0.164 | 18.40 | 3.02 |
| % | % | Custos directos complementares | 2 % | 10.12 | 0.20 |
|  |  | Custos directos |  |  | 10.32 |
