# Isolamento térmico pelo interior de coberturas inclinadas sobre espaço não habitável

- Propriedade do ficheiro: CYPE INGENIEROS, S.A.
- Formato: FIEBDC-3/2002
- Moeda: EUR
- Custos indirectos: 3.00 %
- IVA: 23.00 %

## N Isolamentos e impermeabilizações

### NA Isolamentos térmicos

#### NAQ Coberturas

**NAQ030** m² Isolamento térmico pelo interior de coberturas inclinadas sobre espaço não habitável, formado por manta de lã mineral, Ursa Terra Manta Fieltro MNU 40 "URSA IBÉRICA AISLANTES", sem revestir, de 80 mm de espessura, resistência térmica 2 m²°C/W, condutibilidade térmica 0,04 W/(m°C), colocado topo a topo. Inclusive fita autocolante para vedação de juntas.
Isolamento térmico pelo interior de coberturas inclinadas sobre espaço não habitável, formado por manta de lã mineral, Ursa Terra Manta Fieltro MNU 40 "URSA IBÉRICA AISLANTES", sem revestir, de 80 mm de espessura, resistência térmica 2 m²°C/W, condutibilidade térmica 0,04 W/(m°C), colocado topo a topo. Inclusive fita autocolante para vedação de juntas.
Inclui: Limpeza da superfície superior da laje. Corte e ajuste do isolamento. Colocação do isolamento.
Critério de medição de projecto: Superfície medida segundo documentação gráfica de Projecto.
Critério de medição de obra: Medir-se-á a superfície realmente executada segundo especificações de Projecto.

| Código | Un | Descrição | Rendimento | Preço | Importância |
|---|---|---|---|---|---|
| mt16lvp020aY1jl | m² | Manta de lã mineral, Ursa Terra Manta Fieltro MNU 40 "URSA IBÉRICA AISLANTES", de 80 mm de espessura, sem revestir, resistência térmica 2 m²°C/W, condutibilidade térmica 0,04 W/(m°C), segundo EN 13162, Euroclasse A1 de reacção ao fogo segundo NP EN 13501-1, com código de designação MW-EN 13162-T1-MU1. (material) | 1.100 | 3.11 | 3.42 |
| mt16aaa030 | m | Fita autocolante para vedação de juntas. (material) | 1.000 | 0.30 | 0.30 |
| mo054 | h | Oficial de 1ª montador de isolamentos. (mão de obra) | 0.076 | 19.03 | 1.45 |
| mo101 | h | Ajudante de montador de isolamentos. (mão de obra) | 0.076 | 17.97 | 1.37 |
| % | % | Custos directos complementares | 2 % | 6.54 | 0.13 |
|  |  | Custos directos |  |  | 6.67 |
