# Isolamento térmico pelo exterior em fachada ventilada

- Propriedade do ficheiro: CYPE Ingenieros S.A.
- Formato: FIEBDC-3/2016
- Programa: Gerador de preços para construção civil. CYPE Ingenieros, S.A.
- Data: 22/10/2024
- Moeda: EUR
- Custos indirectos: 3 %
- IVA: 23 %

## N Isolamentos e impermeabilizações

### NA Isolamentos térmicos

#### NAQ Fachadas ventiladas

**NAQ010** m² Isolamento térmico pelo exterior em fachada ventilada.
Isolamento térmico pelo exterior em fachada ventilada, com painel de lã mineral, Ursa Terra Vento P4252 "URSA IBÉRICA AISLANTES", recoberto com um véu de vidro preto, de 40 mm de espessura, resistência térmica 1,15 m²°C/W, condutibilidade térmica 0,034 W/(m°C). Colocação em obra: topo a topo, com fixações mecânicas.
Inclui: Implantação e corte do isolamento. Colocação do isolamento. Fixação do isolamento. Resolução de pontos singulares.
Critério de medição de projecto: Superfície medida segundo documentação gráfica de Projecto.
Critério de medição de obra: Medir-se-á a superfície realmente executada segundo especificações de Projecto.

| Código | Un | Descrição | Rendimento | Preço | Importância |
|---|---|---|---|---|---|
| mt16aaa020ca | Ud | Fixação mecânica para painéis isolantes de lã de vidro, colocados directamente sobre a superfície suporte. (material) | 4 | 0.14 | 0.560 |
| mt16lvp020aj1cp | m² | Painel de lã mineral, Ursa Terra Vento P4252 "URSA IBÉRICA AISLANTES", de 40 mm de espessura, recoberto com um véu de vidro preto, resistência térmica 1,15 m²°C/W, condutibilidade térmica 0,034 W/(m°C), segundo EN 13162, Euroclasse A1 de reacção ao fogo segundo NP EN 13501-1, capacidade de absorção de água a curto prazo <=1 kg/m², factor de resistência à difusão do vapor de água 1, com código de designação MW-EN 13162-T3-MU1-WS-AFr5-AW0,75. (material) | 1.05 | 10.08 | 10.584 |
| mo054 | h | Oficial de 1ª montador de isolamentos. (mão de obra) | 0.072 | 23.31 | 1.678 |
| mo101 | h | Ajudante de montador de isolamentos. (mão de obra) | 0.036 | 22.13 | 0.797 |
| % | % | Custos directos complementares | 2 % | 13.619 | 0.272 |
|  |  | Custos directos |  |  | 13.891 |

Resíduos:
- colocação: mt16lvp020aj1cp; factor de resíduo 0.046575

## Recursos

**mt16aaa020ca** Ud Fixação mecânica para painéis isolantes de lã de vidro, colocados directamente sobre a superfície suporte
Dados técnicos: Custo energético 0.233 MJ; Emissão de CO2 0.071 kg
Resíduos:
- embalagem: re150101 Embalagens de papel e cartão. (componente de resíduo); rendimento 0.072 kg; Código LER 15 01 01; Massa do elemento 1 kg; Volume 0.001333 m3

**mt16lvp020aj1cp** m² Painel de lã mineral
Dados técnicos: Custo energético 35.999 MJ; Emissão de CO2 1.799 kg; Código LER 17 06 04; Massa do elemento 0.88 kg; Volume 0.001467 m3
Resíduos:
- embalagem: re170203 Plástico. (componente de resíduo); rendimento 0.025 kg; Código LER 17 02 03; Massa do elemento 1 kg; Volume 0.001667 m3
