# Isolamento termo-acústico exterior para conduta metálica circular de climatização

- Propriedade do ficheiro: CYPE INGENIEROS, S.A.
- Formato: FIEBDC-3/2002
- Moeda: EUR
- Custos indirectos: 3.00 %
- IVA: 23.00 %

## N Isolamentos e impermeabilizações

### NA Isolamentos térmicos

#### NAC Condutas metálicas

**NAC010** m² Isolamento termo-acústico exterior para conduta metálica circular de climatização, realizado com manta de lã de vidro Ursa Air M2021 Manta Aluminio "URSA IBÉRICA AISLANTES", segundo EN 13162, revestida numa das suas faces com papel kraft-alumínio que actua como barreira de vapor, de 100 mm de espessura, resistência térmica 2,5 m²°C/W, condutibilidade térmica 0,04 W/(m°C), isolado e fixado com fita autocolante de alumínio.
Isolamento termo-acústico exterior para conduta metálica circular de climatização, realizado com manta de lã de vidro Ursa Air M2021 Manta Aluminio "URSA IBÉRICA AISLANTES", segundo EN 13162, revestida numa das suas faces com papel kraft-alumínio que actua como barreira de vapor, de 100 mm de espessura, resistência térmica 2,5 m²°C/W, condutibilidade térmica 0,04 W/(m°C), isolado e fixado com fita autocolante de alumínio.
Inclui: Limpeza e preparação da superfície suporte. Implantação e corte do isolamento. Colocação do isolamento. Fixação do isolamento. Vedação de juntas e ligações.
Critério de medição de projecto: Superfície medida segundo documentação gráfica de Projecto.
Critério de medição de obra: Medir-se-á a superfície realmente executada segundo especificações de Projecto.

| Código | Un | Descrição | Rendimento | Preço | Importância |
|---|---|---|---|---|---|
| mt42cou020j | m² | Manta de lã de vidro Ursa Air M2021 Manta Aluminio "URSA IBÉRICA AISLANTES", segundo EN 13162, revestida numa das suas faces com papel kraft-alumínio que actua como barreira de vapor, de 100 mm de espessura, resistência térmica 2,5 m²°C/W, condutibilidade térmica 0,04 W/(m°C), Euroclasse B-s1, d0 de reacção ao fogo, com código de designação MW-EN 13162-T1. (material) | 1.100 | 6.09 | 6.70 |
| mt42con020 | m | Fita autocolante de alumínio, de 50 microns de espessura e 65 mm de largura, à base de resinas acrílicas, para a vedação e fixação do isolamento. (material) | 1.500 | 0.19 | 0.29 |
| mo054 | h | Oficial de 1ª montador de isolamentos. (mão de obra) | 0.110 | 19.03 | 2.09 |
| mo101 | h | Ajudante de montador de isolamentos. (mão de obra) | 0.110 | 17.97 | 1.98 |
| % | % | Custos directos complementares | 2 % | 11.06 | 0.22 |
|  |  | Custos directos |  |  | 11.28 |
