# Isolamento termo-acústico interior para conduta metálica rectangular de climatização

- Propriedade do ficheiro: CYPE INGENIEROS, S.A.
- Formato: FIEBDC-3/2002
- Moeda: EUR
- Custos indirectos: 3.00 %
- IVA: 23.00 %

## N Isolamentos e impermeabilizações

### NA Isolamentos térmicos

#### NAC Condutas metálicas

**NAC015** m² Isolamento termo-acústico interior para conduta metálica rectangular de climatização, realizado com manta de lã de vidro segundo NP EN 14303, revestida pela face à vista no interior da conduta com tecido de vidro de alta resistência mecânica, de 25 mm de espessura, resistência térmica 0,78 m²°C/W, condutibilidade térmica 0,032 W/(m°C), fixado com adesivo ignífugo. Inclusive elementos de fixação ao interior da conduta.
Isolamento termo-acústico interior para conduta metálica rectangular de climatização, realizado com manta de lã de vidro segundo NP EN 14303, revestida pela face à vista no interior da conduta com tecido de vidro de alta resistência mecânica, de 25 mm de espessura, resistência térmica 0,78 m²°C/W, condutibilidade térmica 0,032 W/(m°C), fixado com adesivo ignífugo. Inclusive elementos de fixação ao interior da conduta.
Inclui: Limpeza e preparação da superfície suporte. Corte do isolamento. Colocação do isolamento. Fixação do isolamento.
Critério de medição de projecto: Superfície medida segundo documentação gráfica de Projecto.
Critério de medição de obra: Medir-se-á a superfície realmente executada segundo especificações de Projecto.

| Código | Un | Descrição | Rendimento | Preço | Importância |
|---|---|---|---|---|---|
| mt42coi100eb | m² | Manta de lã de vidro segundo NP EN 14303, revestida pela face à vista no interior da conduta com tecido de vidro de alta resistência mecânica, de 25 mm de espessura, resistência térmica 0,78 m²°C/W, condutibilidade térmica 0,032 W/(m°C), Euroclasse A2-s1, d0 de reacção ao fogo segundo NP EN 13501-1, com adesivo ignífugo e elementos de fixação ao interior da conduta. (material) | 1.100 | 6.84 | 7.52 |
| mo054 | h | Oficial de 1ª montador de isolamentos. (mão de obra) | 0.164 | 19.38 | 3.18 |
| mo101 | h | Ajudante de montador de isolamentos. (mão de obra) | 0.164 | 18.40 | 3.02 |
| % | % | Custos directos complementares | 2 % | 13.72 | 0.27 |
|  |  | Custos directos |  |  | 13.99 |
