# Isolamento térmico em caixa de ar de parede exterior dupla de alvenaria, por insuflação desde o exterior

- Propriedade do ficheiro: CYPE INGENIEROS, S.A.
- Formato: FIEBDC-3/2002
- Moeda: EUR
- Custos indirectos: 3.00 %
- IVA: 23.00 %

## N Isolamentos e impermeabilizações

### NA Isolamentos térmicos

#### NAE Injecção e insuflação

**NAE030** m² Isolamento térmico em caixa de ar de parede exterior dupla de alvenaria, por insuflação desde o exterior.
Isolamento térmico em paredes exteriores duplas de alvenaria, preenchendo o interior da caixa de ar de 40 mm de espessura média, por insuflação, desde o exterior, de nódulos de lã mineral, Pure Floc KD "URSA IBÉRICA AISLANTES", densidade 35 kg/m³ e condutibilidade térmica 0,034 W/(m°C).
Inclui: Inspecção endoscópica da caixa de ar. Implantação e realização dos furos no paramento. Protecção dos elementos da envolvente que podem ser afectados durante os trabalhos de insuflação. Insuflação do isolamento. Pancadas no paramento para facilitar o assentamento do isolamento. Tapamento dos furos. Limpeza final.
Critério de medição de projecto: Superfície medida segundo documentação gráfica de Projecto.
Critério de medição de obra: Medir-se-á a superfície realmente executada segundo especificações de Projecto.

| Código | Un | Descrição | Rendimento | Preço | Importância |
|---|---|---|---|---|---|
| mt16lvp200a | kg | Nódulos de lã mineral, Pure Floc KD "URSA IBÉRICA AISLANTES", densidade 35 kg/m³ e condutibilidade térmica 0,034 W/(m°C), capacidade de absorção de água a curto prazo <=1 kg/m², calor específico 840 J/kgK e factor de resistência à difusão do vapor de água 1, segundo EN 14064-1, Euroclasse A1 de reacção ao fogo segundo NP EN 13501-1, com código de designação MW-EN 14064-1-S1-AF5-MU1-WS; para enchimento de câmaras por insuflação. (material) | 1.400 | 5.13 | 7.18 |
| mt28mop190b | kg | Argamassa de cimento, tipo GP CSIII W2, segundo EN 998-1, para utilização em exteriores, cor cinzento, composta por cimento de alta resistência, inertes seleccionados e outros aditivos, fornecida em sacos. (material) | 0.600 | 0.13 | 0.08 |
| mq08mpa010 | h | Maquinaria para insuflação de isolamento em caixas de ar. (equipamento) | 0.096 | 14.56 | 1.40 |
| op00tal010 |  | Berbequim. | 1.000 | 0.00 | 0.00 |
| mo030 | h | Oficial de 1ª aplicador de produtos isolantes. (mão de obra) | 0.111 | 20.15 | 2.24 |
| mo068 | h | Ajudante de aplicador de produtos isolantes. (mão de obra) | 0.111 | 19.67 | 2.18 |
| % | % | Custos directos complementares | 2 % | 13.08 | 0.26 |
|  |  | Custos directos |  |  | 13.34 |
