# Isolamento térmico em caixas de ar de tectos falsos contínuos, por insuflação desde a face inferior

- Propriedade do ficheiro: CYPE INGENIEROS, S.A.
- Formato: FIEBDC-3/2002
- Moeda: EUR
- Custos indirectos: 3.00 %
- IVA: 23.00 %

## N Isolamentos e impermeabilizações

### NA Isolamentos térmicos

#### NAE Injecção e insuflação

**NAE040** m² Isolamento térmico em caixas de ar de tectos falsos contínuos, por insuflação desde a face inferior.
Isolamento térmico em tectos falsos contínuos, preenchendo o interior da caixa de ar de 40 mm de espessura média, por insuflação, desde a face inferior, de nódulos de lã mineral, Pure Floc KD "URSA IBÉRICA AISLANTES", densidade 35 kg/m³ e condutibilidade térmica 0,034 W/(m°C). Inclusive painel de poliestireno expandido para o tratamento do perímetro.
Inclui: Inspecção endoscópica da caixa de ar. Resolução do perímetro. Implantação e realização dos furos nas placas do falso tecto contínuo. Protecção dos elementos da envolvente que podem ser afectados durante os trabalhos de insuflação. Insuflação do isolamento. Tapamento dos furos. Limpeza final.
Critério de medição de projecto: Superfície medida segundo documentação gráfica de Projecto.
Critério de medição de obra: Medir-se-á a superfície realmente executada segundo especificações de Projecto.

| Código | Un | Descrição | Rendimento | Preço | Importância |
|---|---|---|---|---|---|
| mt16lvp200a | kg | Nódulos de lã mineral, Pure Floc KD "URSA IBÉRICA AISLANTES", densidade 35 kg/m³ e condutibilidade térmica 0,034 W/(m°C), capacidade de absorção de água a curto prazo <=1 kg/m², calor específico 840 J/kgK e factor de resistência à difusão do vapor de água 1, segundo EN 14064-1, Euroclasse A1 de reacção ao fogo segundo NP EN 13501-1, com código de designação MW-EN 14064-1-S1-AF5-MU1-WS; para enchimento de câmaras por insuflação. (material) | 1.400 | 5.13 | 7.18 |
| mt16pel010aagd | m² | Painel rígido de poliestireno expandido, segundo NP EN 13163, de superfície lisa e bordo lateral recto, de 40 mm de espessura, resistência térmica 1,4 m²°C/W, condutibilidade térmica 0,029 W/(m°C), Euroclasse E de reacção ao fogo segundo NP EN 13501-1, com código de designação EPS-EN 13163-L3-W3-T2-S5-P10-BS250-TR200-DS(N)2-CS(10)150. (material) | 0.500 | 5.72 | 2.86 |
| mt27pfj020a | kg | Massa de reparação de interior, de 1,65 g/cm³ de densidade, cor branco, para aplicar com espátula ou palustra. (material) | 0.200 | 5.50 | 1.10 |
| mq08mpa010 | h | Maquinaria para insuflação de isolamento em caixas de ar. (equipamento) | 0.096 | 14.56 | 1.40 |
| op00tal010 |  | Berbequim. | 1.000 | 0.00 | 0.00 |
| mo030 | h | Oficial de 1ª aplicador de produtos isolantes. (mão de obra) | 0.106 | 20.15 | 2.14 |
| mo068 | h | Ajudante de aplicador de produtos isolantes. (mão de obra) | 0.106 | 19.67 | 2.09 |
| % | % | Custos directos complementares | 2 % | 16.77 | 0.34 |
|  |  | Custos directos |  |  | 17.11 |
