# Isolamento térmico de pavimentos flutuantes formado por painel rígido de poliestireno extrudido Ursa XPS NIII I "URSA IBÉRICA AISLANTES"

- Propriedade do ficheiro: CYPE INGENIEROS, S.A.
- Formato: FIEBDC-3/2002
- Moeda: EUR
- Custos indirectos: 3.00 %
- IVA: 23.00 %

## N Isolamentos e impermeabilizações

### NA Isolamentos

#### NAL Pavimentos flutuantes

**NAL050** m² Isolamento térmico de pavimentos flutuantes formado por painel rígido de poliestireno extrudido Ursa XPS NIII I "URSA IBÉRICA AISLANTES", de 100 mm de espessura, resistência à compressão >= 300 kPa, resistência térmica 2,8 m²°C/W, condutibilidade térmica 0,034 W/(m°C), coberto com um filme de polietileno de 0,2 mm de espessura, preparado para receber uma camada base de argamassa ou betão (não incluída neste preço).
Fornecimento e colocação de isolamento térmico de pavimentos flutuantes formado por painel rígido de poliestireno extrudido Ursa XPS NIII I "URSA IBÉRICA AISLANTES", de 100 mm de espessura, resistência à compressão >= 300 kPa, resistência térmica 2,8 m²°C/W, condutibilidade térmica 0,034 W/(m°C), preparado para receber uma base de argamassa ou betão (não incluída neste preço), depositado sobre o suporte e unido através de ligação macho-fêmea lateral, protecção prévia do isolamento com um filme de polietileno de 0,2 mm de espessura. Incluindo p/p de preparação da superfície suporte, cortes, dessolidarização perimetral realizada com o mesmo material isolante e vedação de juntas do filme de polietileno protector do isolamento com fita adesiva.
Inclui: Limpeza e preparação da superfície suporte. Preparação do isolamento. Colocação do isolamento sobre a laje. Colocação do filme de polietileno.
Critério de medição de projecto: Superfície medida segundo documentação gráfica de Projecto.
Critério de medição de obra: Medir-se-á a superfície realmente executada segundo especificações de Projecto.

| Código | Un | Descrição | Rendimento | Preço | Importância |
|---|---|---|---|---|---|
| mt16pxp010fj | m² | Painel rígido de poliestireno extrudido Ursa XPS NIII I "URSA IBÉRICA AISLANTES", segundo EN 13164, de superfície lisa e bordo lateral a meia madeira, de 100 mm de espessura, resistência à compressão >= 300 kPa, resistência térmica 2,8 m²°C/W, condutibilidade térmica 0,034 W/(m°C), Euroclasse E de reacção ao fogo, com código de designação XPS-EN 13164-T1-CS(10/Y)300-DLT(2)5-DS(TH)-CC(2/1,5/50)125-WL(T)0,7-WD(V)3-FT2. (material) | 1.050 | 24.31 | 25.53 |
| mt17poa010d | m² | Filme de polietileno de 0,2 mm de espessura e 184 g/m² de massa superficial. (material) | 1.050 | 0.37 | 0.39 |
| mt16aaa030 | m | Fita autocolante para vedação de juntas. (material) | 0.400 | 0.30 | 0.12 |
| mo054 | h | Oficial de 1ª montador de isolamentos. (mão de obra) | 0.087 | 17.41 | 1.51 |
| mo101 | h | Ajudante de montador de isolamentos. (mão de obra) | 0.087 | 16.45 | 1.43 |
| % | % | Custos directos complementares | 2 % | 28.98 | 0.58 |
|  |  | Custos directos |  |  | 29.56 |
