# Isolamento térmico contínuo em revestimento interior autoportante de placas

- Propriedade do ficheiro: CYPE INGENIEROS, S.A.
- Formato: FIEBDC-3/2002
- Moeda: EUR
- Custos indirectos: 3.00 %
- IVA: 23.00 %

## N Isolamentos e impermeabilizações

### NA Isolamentos térmicos

#### NAO Revestimentos interiores

**NAO020** m² Isolamento térmico contínuo em revestimento interior autoportante de placas.
Isolamento térmico contínuo em revestimento interior autoportante de placas, formado por painel de lã mineral, Ursa Terra Mur P1281 "URSA IBÉRICA AISLANTES", revestido numa das suas faces com papel kraft impresso que actua como barreira de vapor, fornecido em rolos, de 50 mm de espessura, resistência térmica 1,4 m²°C/W, condutibilidade térmica 0,035 W/(m°C), colocado topo a topo e fixado mecanicamente à alvenaria.
Inclui: Implantação e corte do isolamento. Colocação do isolamento sobre o paramento. Fixação do isolamento. Resolução de pontos singulares.
Critério de medição de projecto: Superfície medida segundo documentação gráfica de Projecto.
Critério de medição de obra: Medir-se-á a superfície realmente executada segundo especificações de Projecto.

| Código | Un | Descrição | Rendimento | Preço | Importância |
|---|---|---|---|---|---|
| mt16lvp020ad1eb | m² | Painel de lã mineral, Ursa Terra Mur P1281 "URSA IBÉRICA AISLANTES", de 50 mm de espessura, não hidrófila, revestido numa das suas faces com papel kraft impresso que actua como barreira de vapor, fornecido em rolos, resistência térmica 1,4 m²°C/W, condutibilidade térmica 0,035 W/(m°C), segundo EN 13162, Euroclasse F de reacção ao fogo segundo NP EN 13501-1, capacidade de absorção de água a curto prazo <=1 kg/m², factor de resistência à difusão do vapor de água 1, com código de designação MW-EN 13162-T3-Z3-WS-AFr5. (material) | 1.050 | 6.36 | 6.68 |
| mt16aaa020da | Ud | Fixação mecânica para painéis isolantes de lã de vidro, colocados directamente sobre a superfície suporte. (material) | 3.000 | 0.14 | 0.42 |
| mo054 | h | Oficial de 1ª montador de isolamentos. (mão de obra) | 0.109 | 23.31 | 2.54 |
| mo101 | h | Ajudante de montador de isolamentos. (mão de obra) | 0.109 | 22.13 | 2.41 |
| % | % | Custos directos complementares | 2 % | 12.05 | 0.24 |
|  |  | Custos directos |  |  | 12.29 |
