# Isolamento térmico pelo interior de coberturas inclinadas sobre espaço não habitável

- Propriedade do ficheiro: CYPE INGENIEROS, S.A.
- Formato: FIEBDC-3/2002
- Moeda: EUR
- Custos indirectos: 3.00 %
- IVA: 23.00 %

## N Isolamentos e impermeabilizações

### NA Isolamentos térmicos

#### NAQ Coberturas

**NAQ030** m² Isolamento térmico pelo interior de coberturas inclinadas sobre espaço não habitável, formado por manta de lã de vidro Ursa Glasswool M0021 Manta Fieltro "URSA IBÉRICA AISLANTES", sem revestir, de 80 mm de espessura.
Fornecimento e colocação de isolamento térmico pelo interior de coberturas inclinadas sobre espaço não habitável, formado por manta de lã de vidro Ursa Glasswool M0021 Manta Fieltro "URSA IBÉRICA AISLANTES", sem revestir, de 80 mm de espessura, resistência térmica 1,9 m²°C/W, condutibilidade térmica 0,042 W/(m°C) e posterior vedação de todas as uniões entre painéis com fita de vedação de juntas. Inclusive p/p de cortes e limpeza.
Inclui: Limpeza da superfície superior da laje. Corte, ajuste e fixação do isolamento.
Critério de medição de projecto: Superfície medida segundo documentação gráfica de Projecto.
Critério de medição de obra: Medir-se-á a superfície realmente executada segundo especificações de Projecto.

| Código | Un | Descrição | Rendimento | Preço | Importância |
|---|---|---|---|---|---|
| mt16lvp010f | m² | Manta de lã de vidro Ursa Glasswool M0021 Manta Fieltro "URSA IBÉRICA AISLANTES", sem revestir, de 80 mm de espessura, resistência térmica 1,9 m²°C/W, condutibilidade térmica 0,042 W/(m°C), segundo EN 13162, Euroclasse A1 de reacção ao fogo, com código de designação MW-EN 13162-T1-MU1. (material) | 1.100 | 2.69 | 2.96 |
| mt16aaa030 | m | Fita autocolante para vedação de juntas. (material) | 1.000 | 0.30 | 0.30 |
| mo054 | h | Oficial de 1ª montador de isolamentos. (mão de obra) | 0.083 | 17.41 | 1.45 |
| mo101 | h | Ajudante de montador de isolamentos. (mão de obra) | 0.083 | 16.45 | 1.37 |
| % | % | Custos directos complementares | 2 % | 6.08 | 0.12 |
|  |  | Custos directos |  |  | 6.20 |
