# Isolamento térmico pelo interior de coberturas inclinadas sobre espaço não habitável

- Propriedade do ficheiro: CYPE INGENIEROS, S.A.
- Formato: FIEBDC-3/2002
- Moeda: EUR
- Custos indirectos: 3.00 %
- IVA: 23.00 %

## N Isolamentos e impermeabilizações

### NA Isolamentos térmicos

#### NAQ Coberturas

**NAQ030** m² Isolamento térmico pelo interior de coberturas inclinadas sobre espaço não habitável, formado por espuma rígida de poliuretano projectado "in situ", densidade mínima 40 kg/m³, espessura média mínima 40 mm.
Isolamento térmico pelo interior de coberturas inclinadas sobre espaço não habitável, formado por espuma rígida de poliuretano projectado "in situ", densidade mínima 40 kg/m³, espessura média mínima 40 mm.
Inclui: Limpeza da superfície superior da laje. Colocação do isolamento.
Critério de medição de projecto: Superfície medida segundo documentação gráfica de Projecto.
Critério de medição de obra: Medir-se-á a superfície realmente executada segundo especificações de Projecto.

| Código | Un | Descrição | Rendimento | Preço | Importância |
|---|---|---|---|---|---|
| mt16poc010h | m² | Espuma rígida de poliuretano projectado "in situ", densidade mínima 40 kg/m³, espessura média mínima 40 mm, aplicado em coberturas inclinadas, segundo EN 14315-1. (material) | 1.100 | 8.39 | 9.23 |
| mq08mpa030 | h | Maquinaria para projecção de produtos isolantes. (equipamento) | 0.117 | 15.25 | 1.78 |
| mo030 | h | Oficial de 1ª aplicador de produtos isolantes. (mão de obra) | 0.155 | 18.48 | 2.86 |
| mo068 | h | Ajudante de aplicador de produtos isolantes. (mão de obra) | 0.155 | 17.97 | 2.79 |
| % | % | Custos directos complementares | 2 % | 16.66 | 0.33 |
|  |  | Custos directos |  |  | 16.99 |
