# Isolamento sonoro a sons de condução aérea em revestimento interior autoportante de placas, com complexos multicamada fixados ao paramento e painéis entre montantes

- Propriedade do ficheiro: CYPE INGENIEROS, S.A.
- Formato: FIEBDC-3/2002
- Moeda: EUR
- Custos indirectos: 3.00 %
- IVA: 23.00 %

## N Isolamentos e impermeabilizações

### NB Isolamentos sonoros

#### NBO Revestimentos interiores

**NBO020** m² Isolamento sonoro a sons de condução aérea em revestimento interior autoportante de placas, com complexos multicamada fixados ao paramento e painéis entre montantes.
Isolamento sonoro a sons de condução aérea, em revestimento interior autoportante de placas, realizado com complexo multicamada, de 20 mm de espessura, 7,4 kg/m² de massa superficial, formado por um feltro têxtil de 16 mm de espessura aderido termicamente a uma lâmina viscoelástica de alta densidade de 4 mm de espessura, colocado topo a topo e fixado ao paramento com fixações; e painel de napa de poliéster, tipo NPP, de 1350x600 mm e 40 mm de espessura, colocado entre os montantes da estrutura portante. Inclusive fita viscoelástica autocolante, para vedação de juntas.
Inclui: Corte do isolamento a colocar sobre o paramento. Colocação do isolamento sobre o paramento. Fixação do isolamento. Vedação de juntas e ligações. Corte do isolamento a colocar entre os montantes. Colocação do isolamento entre os montantes. Resolução de pontos singulares.
Critério de medição de projecto: Superfície medida segundo documentação gráfica de Projecto.
Critério de medição de obra: Medir-se-á a superfície realmente executada segundo especificações de Projecto.

| Código | Un | Descrição | Rendimento | Preço | Importância |
|---|---|---|---|---|---|
| mt16aaa020kc | Ud | Fixação mecânica para painéis isolantes de complexo multicamada, colocados directamente sobre a superfície suporte. (material) | 5.250 | 0.13 | 0.68 |
| mt16ptc030e | m² | Complexo multicamada, de 20 mm de espessura, 7,4 kg/m² de massa superficial, formado por um feltro têxtil de 16 mm de espessura aderido termicamente a uma lâmina viscoelástica de alta densidade de 4 mm de espessura; com 57 dB de índice global de redução sonora, Rw. (material) | 1.050 | 13.62 | 14.30 |
| mt16pnc010a | m | Fita viscoelástica autocolante, com auto-protecção de alumínio, de 50 mm de largura e de 1,5 mm de espessura, para vedação de juntas. (material) | 0.300 | 0.80 | 0.24 |
| mt16npg020i | m² | Painel de napa de poliéster, tipo NPP, de 1350x600 mm e 40 mm de espessura, resistência térmica 1,02 m²°C/W, condutibilidade térmica 0,039 W/(m°C), Euroclasse B-s1, d0 de reacção ao fogo segundo NP EN 13501-1; com atenuação acústica de 50 dB. (material) | 1.050 | 5.36 | 5.63 |
| mo054 | h | Oficial de 1ª montador de isolamentos. (mão de obra) | 0.219 | 23.31 | 5.10 |
| mo101 | h | Ajudante de montador de isolamentos. (mão de obra) | 0.219 | 22.13 | 4.85 |
| % | % | Custos directos complementares | 2 % | 30.80 | 0.62 |
|  |  | Custos directos |  |  | 31.42 |
