# Isolamento termo-acústico interior para conduta metálica rectangular de climatização

- Propriedade do ficheiro: CYPE INGENIEROS, S.A.
- Formato: FIEBDC-3/2002
- Moeda: EUR
- Custos indirectos: 3.00 %
- IVA: 23.00 %

**NAC015** m² Isolamento termo-acústico interior para conduta metálica rectangular de climatização, realizado com manta de lã de vidro Ursa Air M8703 Zero In "URSA IBÉRICA AISLANTES", segundo EN 13162, revestida numa das suas faces com um tecido absorvente acústico de cor preto, de 40 mm de espessura, resistência térmica 1,25 m²°C/W, condutibilidade térmica 0,032 W/(m°C), fixado com adesivo ignífugo. Inclusive elementos de fixação ao interior da conduta.
Isolamento termo-acústico interior para conduta metálica rectangular de climatização, realizado com manta de lã de vidro Ursa Air M8703 Zero In "URSA IBÉRICA AISLANTES", segundo EN 13162, revestida numa das suas faces com um tecido absorvente acústico de cor preto, de 40 mm de espessura, resistência térmica 1,25 m²°C/W, condutibilidade térmica 0,032 W/(m°C), fixado com adesivo ignífugo. Inclusive elementos de fixação ao interior da conduta.
Inclui: Limpeza e preparação da superfície suporte. Corte do isolamento. Colocação do isolamento. Fixação do isolamento.
Critério de medição de projecto: Superfície medida segundo documentação gráfica de Projecto.
Critério de medição de obra: Medir-se-á a superfície realmente executada segundo especificações de Projecto.

| Código | Un | Descrição | Rendimento | Preço | Importância |
|---|---|---|---|---|---|
| mt42cou020c | m² | Manta de lã de vidro Ursa Air M8703 Zero In "URSA IBÉRICA AISLANTES", segundo EN 13162, revestida numa das suas faces com um tecido absorvente acústico de cor preto, de 40 mm de espessura, resistência térmica 1,25 m²°C/W, condutibilidade térmica 0,032 W/(m°C), Euroclasse A2-s1, d0 de reacção ao fogo, com código de designação MW-EN 13162-T3, com adesivo ignífugo e elementos de fixação ao interior da conduta. (material) | 1.100 | 8.19 | 9.01 |
| mo054 | h | Oficial de 1ª montador de isolamentos. (mão de obra) | 0.165 | 19.03 | 3.14 |
| mo101 | h | Ajudante de montador de isolamentos. (mão de obra) | 0.165 | 17.97 | 2.97 |
| % | % | Custos directos complementares | 2 % | 15.12 | 0.30 |
|  |  | Custos directos |  |  | 15.42 |
