# Isolamento térmico em caixas de ar de tectos falsos contínuos, por insuflação desde a face inferior

- Propriedade do ficheiro: CYPE Ingenieros S.A.
- Formato: FIEBDC-3/2016
- Programa: Gerador de preços para construção civil. CYPE Ingenieros, S.A.
- Data: 18/05/2022
- Moeda: EUR
- Custos indirectos: 3 %
- IVA: 23 %

## N Isolamentos e impermeabilizações

### NA Isolamentos térmicos

#### NAE Injecção e insuflação

**NAE040** m² Isolamento térmico em caixas de ar de tectos falsos contínuos, por insuflação desde a face inferior.
Isolamento térmico em tectos falsos contínuos, preenchendo o interior da caixa de ar de 40 mm de espessura média, por insuflação, desde a face inferior, de nódulos de lã mineral, Pure Floc KD "URSA IBÉRICA AISLANTES", densidade 35 kg/m³ e condutibilidade térmica 0,034 W/(m°C). Inclusive painel de poliestireno expandido para o tratamento do perímetro.
Inclui: Inspecção endoscópica da caixa de ar. Resolução do perímetro. Implantação e realização dos furos nas placas do falso tecto contínuo. Protecção dos elementos da envolvente que podem ser afectados durante os trabalhos de insuflação. Insuflação do isolamento. Tapamento dos furos. Limpeza final.
Critério de medição de projecto: Superfície medida segundo documentação gráfica de Projecto.
Critério de medição de obra: Medir-se-á a superfície realmente executada segundo especificações de Projecto.

| Código | Un | Descrição | Rendimento | Preço | Importância |
|---|---|---|---|---|---|
| mt16lvp200a | kg | Nódulos de lã mineral, Pure Floc KD "URSA IBÉRICA AISLANTES", densidade 35 kg/m³ e condutibilidade térmica 0,034 W/(m°C), capacidade de absorção de água a curto prazo <=1 kg/m², calor específico 840 J/kgK e factor de resistência à difusão do vapor de água 1, segundo EN 14064-1, Euroclasse A1 de reacção ao fogo segundo NP EN 13501-1, com código de designação MW-EN 14064-1-S1-AF5-MU1-WS; para enchimento de câmaras por insuflação. (material) | 1.4 | 5.13 | 7.182 |
| mt16pel010aagd | m² | Painel rígido de poliestireno expandido, segundo NP EN 13163, de superfície lisa e bordo lateral recto, de 40 mm de espessura, resistência térmica 1,4 m²°C/W, condutibilidade térmica 0,029 W/(m°C), Euroclasse E de reacção ao fogo segundo NP EN 13501-1, com código de designação EPS-EN 13163-L3-W3-T2-S5-P10-BS250-TR200-DS(N)2-CS(10)150. (material) | 0.5 | 5.72 | 2.860 |
| mt27pfj020a | kg | Massa de reparação de interior, de 1,65 g/cm³ de densidade, cor branco, para aplicar com espátula ou palustra. (material) | 0.2 | 5.5 | 1.100 |
| mq08mpa010 | h | Maquinaria para insuflação de isolamento em caixas de ar. (equipamento) | 0.096 | 14.56 | 1.398 |
| mo030 | h | Oficial de 1ª aplicador de produtos isolantes. (mão de obra) | 0.106 | 20.15 | 2.136 |
| mo068 | h | Ajudante de aplicador de produtos isolantes. (mão de obra) | 0.106 | 19.67 | 2.085 |
| % | % | Custos directos complementares | 2 % | 16.761 | 0.335 |
|  |  | Custos directos |  |  | 17.096 |

Resíduos:
- colocação: mt16lvp200a; factor de resíduo 0.03
- colocação: mt16pel010aagd; factor de resíduo 0.048
- colocação: mt27pfj020a Massa de reparação de interior, de 1,65 g/cm³ de densidade, cor branco, para aplicar com espátula ou palustra; factor de resíduo 0.0275

## Recursos

**mt16lvp200a** kg Nódulos de lã mineral
Dados técnicos: Custo energético 36.640 MJ; Emissão de CO2 1.850 kg; Código LER 17 06 04; Massa do elemento 1 kg; Volume 0.001667 m3

**mt16pel010aagd** m² Painel rígido de poliestireno expandido
Dados técnicos: Custo energético 77.373 MJ; Emissão de CO2 2.715 kg; Código LER 17 06 04; Massa do elemento 0.8 kg; Volume 0.001333 m3
Resíduos:
- embalagem: re170203 Plástico. (componente de resíduo); rendimento 0.024 kg; Código LER 17 02 03; Massa do elemento 1 kg; Volume 0.001667 m3

**mt27pfj020a** kg Massa de reparação de interior, de 1,65 g/cm³ de densidade, cor branco, para aplicar com espátula ou palustra
Dados técnicos: Custo energético 17.590 MJ; Emissão de CO2 0.886 kg; Código LER 08 01 99; Massa do elemento 1 kg; Volume 0.001111 m3
Resíduos:
- embalagem: re170203 Plástico; rendimento 0.045 kg
