# Isolamento térmico pelo exterior em fachada ventilada

- Propriedade do ficheiro: CYPE INGENIEROS, S.A.
- Formato: FIEBDC-3/2002
- Moeda: EUR
- Custos indirectos: 3.00 %
- IVA: 23.00 %

**NAF040** m² Isolamento térmico pelo exterior em fachada ventilada, formado por painel de lã mineral, Ursa Terra Vento R P8741 "URSA IBÉRICA AISLANTES", recoberto com um véu de vidro preto, fornecido em rolos, de 60 mm de espessura, resistência térmica 1,55 m²°C/W, condutibilidade térmica 0,038 W/(m°C), colocado topo a topo e fixado mecanicamente. Inclusive fita autocolante para vedação de juntas.
Isolamento térmico pelo exterior em fachada ventilada, formado por painel de lã mineral, Ursa Terra Vento R P8741 "URSA IBÉRICA AISLANTES", recoberto com um véu de vidro preto, fornecido em rolos, de 60 mm de espessura, resistência térmica 1,55 m²°C/W, condutibilidade térmica 0,038 W/(m°C), colocado topo a topo e fixado mecanicamente. Inclusive fita autocolante para vedação de juntas.
Inclui: Implantação e corte do isolamento. Colocação do isolamento. Fixação do isolamento. Tratamento de pontos singulares. Vedação de juntas e ligações.
Critério de medição de projecto: Superfície medida segundo documentação gráfica de Projecto.
Critério de medição de obra: Medir-se-á a superfície realmente executada segundo especificações de Projecto.

| Código | Un | Descrição | Rendimento | Preço | Importância |
|---|---|---|---|---|---|
| mt16aaa020ca | Ud | Fixação mecânica para painéis isolantes de lã de vidro, colocados directamente sobre a superfície suporte. (material) | 4.000 | 0.14 | 0.56 |
| mt16lvp020ak1gg | m² | Painel de lã mineral, Ursa Terra Vento R P8741 "URSA IBÉRICA AISLANTES", de 60 mm de espessura, recoberto com um véu de vidro preto, fornecido em rolos, resistência térmica 1,55 m²°C/W, condutibilidade térmica 0,038 W/(m°C), segundo EN 13162, Euroclasse A2-s1, d0 de reacção ao fogo segundo NP EN 13501-1, com código de designação MW-EN 13162-T3-MU1-WS. (material) | 1.050 | 7.21 | 7.57 |
| mt16aaa030 | m | Fita autocolante para vedação de juntas. (material) | 0.440 | 0.30 | 0.13 |
| mo054 | h | Oficial de 1ª montador de isolamentos. (mão de obra) | 0.087 | 19.38 | 1.69 |
| mo101 | h | Ajudante de montador de isolamentos. (mão de obra) | 0.044 | 18.40 | 0.81 |
| % | % | Custos directos complementares | 2 % | 10.76 | 0.22 |
|  |  | Custos directos |  |  | 10.98 |
