# Isolamento térmico horizontal de lajes térreas formado por painel rígido de poliestireno extrudido Ursa XPS NV L "URSA IBÉRICA AISLANTES"

- Propriedade do ficheiro: CYPE INGENIEROS, S.A.
- Formato: FIEBDC-3/2002
- Moeda: EUR
- Custos indirectos: 3.00 %
- IVA: 23.00 %

**NAK010** m² Isolamento térmico horizontal de lajes térreas formado por painel rígido de poliestireno extrudido Ursa XPS NV L "URSA IBÉRICA AISLANTES", de 120 mm de espessura, resistência à compressão >= 500 kPa, resistência térmica 3,35 m²°C/W, condutibilidade térmica 0,036 W/(m°C), colocado na base da camada base, coberto com um filme de polietileno de 0,2 mm de espessura, preparado para receber uma camada base de argamassa ou betão (não incluída neste preço).
Fornecimento e colocação de isolamento térmico horizontal de lajes térreas, constituído por painel rígido de poliestireno extrudido Ursa XPS NV L "URSA IBÉRICA AISLANTES", de 120 mm de espessura, resistência à compressão >= 500 kPa, resistência térmica 3,35 m²°C/W, condutibilidade térmica 0,036 W/(m°C) e filme de polietileno colocado sobre o isolante como camada separadora, preparado para receber uma base de argamassa ou betão (não incluída neste preço). Incluindo p/p de preparação da superfície suporte e cortes do isolante.
Inclui: Limpeza e preparação da superfície suporte. Preparação do isolamento. Colocação do isolamento sobre o terreno. Colocação do filme de polietileno.
Critério de medição de projecto: Superfície medida segundo documentação gráfica de Projecto.
Critério de medição de obra: Medir-se-á a superfície realmente executada segundo especificações de Projecto.

| Código | Un | Descrição | Rendimento | Preço | Importância |
|---|---|---|---|---|---|
| mt16pxp010bl | m² | Painel rígido de poliestireno extrudido Ursa XPS NV L "URSA IBÉRICA AISLANTES", segundo EN 13164, de superfície lisa e bordo lateral a meia madeira, de 120 mm de espessura, resistência à compressão >= 500 kPa, resistência térmica 3,35 m²°C/W, condutibilidade térmica 0,036 W/(m°C), Euroclasse E de reacção ao fogo, com código de designação XPS-EN 13164-T1-CS(10/Y)500-DLT(2)5-DS(TH)-CC(2/1,5/50)175-WL(T)0,7-WD(V)3-FT2. (material) | 1.100 | 33.55 | 36.91 |
| mt17poa010d | m² | Filme de polietileno de 0,2 mm de espessura e 184 g/m² de massa superficial. (material) | 1.100 | 0.37 | 0.41 |
| mt16aaa030 | m | Fita autocolante para vedação de juntas. (material) | 0.400 | 0.30 | 0.12 |
| mo054 | h | Oficial de 1ª montador de isolamentos. (mão de obra) | 0.164 | 17.41 | 2.86 |
| mo101 | h | Ajudante de montador de isolamentos. (mão de obra) | 0.164 | 16.45 | 2.70 |
| % | % | Custos directos complementares | 2 % | 43.00 | 0.86 |
|  |  | Custos directos |  |  | 43.86 |
