# Isolamento térmico pelo interior de coberturas inclinadas sobre espaço não habitável

- Propriedade do ficheiro: CYPE INGENIEROS, S.A.
- Formato: FIEBDC-3/2002
- Moeda: EUR
- Custos indirectos: 3.00 %
- IVA: 23.00 %

**NAQ030** m² Isolamento térmico pelo interior de coberturas inclinadas sobre espaço não habitável, formado por sistema de complexo multicamada, composto de núcleo isolante de espuma de polietileno, revestido com uma lâmina de alumínio em cada face e provido de una malha de aderência numa das suas faces, de 12 mm de espessura, com uma densidade nominal de 29,17 kg/m³, uma resistência térmica de 3,5 m²°C/W e uma condutibilidade térmica de 0,029 W/(m°C), colocado com sobreposição e fixado mecanicamente com grampos de aço inoxidável, sobre ripas de madeira de 40x60 mm. Inclusive fita adesiva de alumínio, para vedação de juntas.
Isolamento térmico pelo interior de coberturas inclinadas sobre espaço não habitável, formado por sistema de complexo multicamada, composto de núcleo isolante de espuma de polietileno, revestido com uma lâmina de alumínio em cada face e provido de una malha de aderência numa das suas faces, de 12 mm de espessura, com uma densidade nominal de 29,17 kg/m³, uma resistência térmica de 3,5 m²°C/W e uma condutibilidade térmica de 0,029 W/(m°C), colocado com sobreposição e fixado mecanicamente com grampos de aço inoxidável, sobre ripas de madeira de 40x60 mm. Inclusive fita adesiva de alumínio, para vedação de juntas.
Inclui: Limpeza da superfície superior da laje. Colocação das ripas de madeira inferiores. Fixação do isolamento. Colocação das ripas de madeira superiores.
Critério de medição de projecto: Superfície medida segundo documentação gráfica de Projecto.
Critério de medição de obra: Medir-se-á a superfície realmente executada segundo especificações de Projecto.

| Código | Un | Descrição | Rendimento | Preço | Importância |
|---|---|---|---|---|---|
| mt16arg010a | m² | Complexo multicamada, composto de núcleo isolante de espuma de polietileno, revestido com uma lâmina de alumínio em cada face e provido de una malha de aderência numa das suas faces, de 12 mm de espessura, com uma densidade nominal de 29,17 kg/m³, uma resistência térmica de 3,5 m²°C/W e uma condutibilidade térmica de 0,029 W/(m°C), fornecido em rolos de 1,60x12,50 m. (material) | 1.100 | 12.86 | 14.15 |
| mt42www020 | m | Fita autocolante de alumínio, de 50 microns de espessura e 65 mm de largura, à base de resinas acrílicas. (material) | 1.000 | 0.21 | 0.21 |
| mt13blw155b | m | Ripa de madeira de pinho, com humidade inferior a 15%, de 40x60 mm. (material) | 1.400 | 1.10 | 1.54 |
| mt16aaa070 | Ud | Agrafo de aço inoxidável, de 14 mm. (material) | 2.000 | 0.40 | 0.80 |
| mt13blw131 | Ud | Parafuso para fixação de ripa. (material) | 4.000 | 0.11 | 0.44 |
| mo054 | h | Oficial de 1ª montador de isolamentos. (mão de obra) | 0.133 | 17.77 | 2.36 |
| mo101 | h | Ajudante de montador de isolamentos. (mão de obra) | 0.133 | 16.81 | 2.24 |
| % | % | Custos directos complementares | 2 % | 21.74 | 0.43 |
|  |  | Custos directos |  |  | 22.17 |
