# Isolamento acústico sobre tecto falso formado por painel de lã de vidro

- Propriedade do ficheiro: CYPE INGENIEROS, S.A.
- Formato: FIEBDC-3/2002
- Moeda: EUR
- Custos indirectos: 3.00 %
- IVA: 23.00 %

**NAT010** m² Isolamento acústico sobre tecto falso formado por painel de lã de vidro, Ursa Glasswool P4222 Panel VN En Rollo "URSA IBÉRICA AISLANTES", recoberto com um véu de vidro preto, fornecido em rolos, de 25 mm de espessura.
Fornecimento e colocação de isolamento acústico sobre tecto falso de placas, formado por painel de lã de vidro, Ursa Glasswool P4222 Panel VN En Rollo "URSA IBÉRICA AISLANTES", recoberto com um véu de vidro preto, fornecido em rolos, de 25 mm de espessura, resistência térmica 0,65 m²°C/W, condutibilidade térmica 0,036 W/(m°C). Incluindo p/p de cortes do isolamento.
Inclui: Corte, ajuste e colocação do isolamento.
Critério de medição de projecto: Superfície medida entre paramentos, segundo documentação gráfica de Projecto, sem descontar aberturas para instalações.
Critério de medição de obra: Medir-se-á a superfície realmente executada segundo especificações de Projecto, sem descontar aberturas para instalações.

| Código | Un | Descrição | Rendimento | Preço | Importância |
|---|---|---|---|---|---|
| mt16lvp020agak | m² | Painel de lã de vidro, Ursa Glasswool P4222 Panel VN En Rollo "URSA IBÉRICA AISLANTES", de 25 mm de espessura, recoberto com um véu de vidro preto, fornecido em rolos, resistência térmica 0,65 m²°C/W, condutibilidade térmica 0,036 W/(m°C), segundo EN 13162, Euroclasse A2-s1, d0 de reacção ao fogo, com código de designação MW-EN 13162-T3-MU1-WS. (material) | 1.050 | 3.22 | 3.38 |
| mo054 | h | Oficial de 1ª montador de isolamentos. (mão de obra) | 0.076 | 17.41 | 1.32 |
| mo101 | h | Ajudante de montador de isolamentos. (mão de obra) | 0.076 | 16.45 | 1.25 |
| % | % | Custos directos complementares | 2 % | 5.95 | 0.12 |
|  |  | Custos directos |  |  | 6.07 |
