# Isolamento sonoro a sons de condução aérea em revestimento interior autoportante de placas, com painéis entre montantes e complexos multicamada entre placas

- Propriedade do ficheiro: CYPE Ingenieros S.A.
- Formato: FIEBDC-3/2016
- Programa: Gerador de preços para construção civil. CYPE Ingenieros, S.A.
- Data: 03/07/2024
- Moeda: EUR
- Custos indirectos: 3 %
- IVA: 23 %

## N Isolamentos e impermeabilizações

### NB Isolamentos sonoros

#### NBO Revestimentos interiores

**NBO030** m² Isolamento sonoro a sons de condução aérea em revestimento interior autoportante de placas, com painéis entre montantes e complexos multicamada entre placas.
Isolamento sonoro a sons de condução aérea, em revestimento interior autoportante de placas, realizado com painel de lã mineral, Ursa Terra Base "URSA IBÉRICA AISLANTES", sem recobrimento, de 50 mm de espessura, resistência térmica 1,35 m²°C/W, condutibilidade térmica 0,037 W/(m°C), colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16lvp020ab1el | m² | Painel de lã mineral, Ursa Terra Base "URSA IBÉRICA AISLANTES", de 50 mm de espessura, não hidrófila, sem recobrimento, resistência térmica 1,35 m²°C/W, condutibilidade térmica 0,037 W/(m°C), segundo EN 13162, Euroclasse A1 de reacção ao fogo segundo NP EN 13501-1, capacidade de absorção de água a curto prazo <=1 kg/m², factor de resistência à difusão do vapor de água 1, com código de designação MW-EN 13162-T3-MU1-WS-AFr5-AW0,85. (material) | 1.05 | 4.89 | 5.135 |
| mt16ppt025i | m² | Complexo multicamada, de 6,4 mm de espessura, formado por duas lâminas de espuma de polietileno reticulado, de 3 mm de espessura cada uma, e uma lâmina de chumbo de 0,35 mm de espessura intercalada entre ambas; com 24,5 dB de índice global de redução sonora, Rw, segundo EN ISO 10140-2. (material) | 1.05 | 33.47 | 35.144 |
| mt16npg031 | kg | Cola. (material) | 0.3 | 7.76 | 2.328 |
| mo054 | h | Oficial de 1ª montador de isolamentos. (mão de obra) | 0.055 | 23.31 | 1.282 |
| mo101 | h | Ajudante de montador de isolamentos. (mão de obra) | 0.055 | 22.13 | 1.217 |
| % | % | Custos directos complementares | 2 % | 45.106 | 0.902 |
|  |  | Custos directos |  |  | 46.008 |

Resíduos:
- colocação: mt16lvp020ab1el; factor de resíduo 0.048
- colocação: mt16ppt025i; factor de resíduo 0.03
- colocação: mt16npg031 Cola; factor de resíduo 0.035

## Recursos

**mt16lvp020ab1el** m² Painel de lã mineral
Dados técnicos: Custo energético 26.325 MJ; Emissão de CO2 1.515 kg; Código LER 17 06 04; Massa do elemento 0.8 kg; Volume 0.001333 m3
Resíduos:
- embalagem: re170203 Plástico. (componente de resíduo); rendimento 0.024 kg; Código LER 17 02 03; Massa do elemento 1 kg; Volume 0.001667 m3

**mt16ppt025i** m² Complexo multicamada
Dados técnicos: Custo energético 487.516 MJ; Emissão de CO2 8.166 kg; Código LER 17 06 04; Massa do elemento 4.38 kg; Volume 0.0073 m3
Resíduos:
- embalagem: re170203 Plástico; rendimento 0.034 kg

**mt16npg031** kg Cola
Dados técnicos: Custo energético 57.585 MJ; Emissão de CO2 0.739 kg; Código LER 17 03 02; Massa do elemento 1 kg; Volume 0.001 m3
Resíduos:
- embalagem: re170203 Plástico; rendimento 0.056 kg
