# Isolamento térmico para parede dupla de fachada, de chapa perfilada de aço

- Propriedade do ficheiro: CYPE INGENIEROS, S.A.
- Formato: FIEBDC-3/2002
- Moeda: EUR
- Custos indirectos: 3.00 %
- IVA: 23.00 %

## N Isolamentos e impermeabilizações

### NA Isolamentos térmicos

#### NAF Fachadas e paredes meeiras

**NAF070** m² Isolamento térmico para parede dupla de fachada, de chapa perfilada de aço.
Isolamento térmico para parede dupla de fachada, de chapa perfilada de aço, com manta de lã de vidro não higroscópica, Ursa Terra Manta Paramento Reforzada M4121 "URSA IBÉRICA AISLANTES", segundo EN 13162, revestida numa das suas faces com um véu de vidro reforçado, de 160 mm de espessura, resistência térmica 4 m²°C/W, condutibilidade térmica 0,04 W/(m°C).
Inclui: Corte do isolamento. Colocação do isolamento.
Critério de medição de projecto: Superfície medida segundo documentação gráfica de Projecto.
Critério de medição de obra: Medir-se-á a superfície realmente executada segundo especificações de Projecto.

| Código | Un | Descrição | Rendimento | Preço | Importância |
|---|---|---|---|---|---|
| mt16lvp080e | m² | Manta de lã de vidro não higroscópica, Ursa Terra Manta Paramento Reforzada M4121 "URSA IBÉRICA AISLANTES", segundo EN 13162, revestida numa das suas faces com um véu de vidro reforçado, de 160 mm de espessura, resistência térmica 4 m²°C/W, condutibilidade térmica 0,04 W/(m°C), Euroclasse A1 de reacção ao fogo segundo NP EN 13501-1, capacidade de absorção de água a curto prazo <=1 kg/m² e factor de resistência à difusão do vapor de água 1, com código de designação MW-EN 13162-T2-WS-MU1, para isolamento em sistemas de dupla chapa metálica. (material) | 1.050 | 15.20 | 15.96 |
| mo054 | h | Oficial de 1ª montador de isolamentos. (mão de obra) | 0.022 | 23.31 | 0.51 |
| mo101 | h | Ajudante de montador de isolamentos. (mão de obra) | 0.022 | 22.13 | 0.49 |
| % | % | Custos directos complementares | 2 % | 16.96 | 0.34 |
|  |  | Custos directos |  |  | 17.30 |
