# Isolamento térmico horizontal de lajes térreas, com poliestireno extrudido

- Propriedade do ficheiro: CYPE INGENIEROS, S.A.
- Formato: FIEBDC-3/2002
- Moeda: EUR
- Custos indirectos: 3.00 %
- IVA: 23.00 %

## N Isolamentos e impermeabilizações

### NA Isolamentos térmicos

#### NAK Lajes térreas

**NAK010** m² Isolamento térmico horizontal de lajes térreas, com poliestireno extrudido.
Isolamento térmico horizontal de lajes térreas, formado por painel rígido de poliestireno extrudido Ursa XPS F N-III L "URSA IBÉRICA AISLANTES", de superfície lisa e bordo lateral a meia madeira, de 100 mm de espessura, resistência à compressão >= 300 kPa, resistência térmica 2,85 m²°C/W, condutibilidade térmica 0,035 W/(m°C), colocado topo a topo na base da laje térrea, simplesmente apoiado, coberto com filme de polietileno de 0,2 mm de espessura, preparado para receber uma laje térrea de betão. Inclusive fita autocolante para vedação de juntas.
Inclui: Limpeza e preparação da superfície suporte. Implantação e corte do isolamento. Colocação do isolamento sobre o terreno. Colocação do filme de polietileno. Vedação de juntas do filme de polietileno.
Critério de medição de projecto: Superfície medida segundo documentação gráfica de Projecto.
Critério de medição de obra: Medir-se-á a superfície realmente executada segundo especificações de Projecto.

| Código | Un | Descrição | Rendimento | Preço | Importância |
|---|---|---|---|---|---|
| mt16pxp010ajb | m² | Painel rígido de poliestireno extrudido Ursa XPS F N-III L "URSA IBÉRICA AISLANTES", segundo EN 13164, de superfície lisa e bordo lateral a meia madeira, de 100 mm de espessura, resistência à compressão >= 300 kPa, resistência térmica 2,85 m²°C/W, condutibilidade térmica 0,035 W/(m°C), Euroclasse E de reacção ao fogo segundo NP EN 13501-1, com código de designação XPS-EN 13164-T1-CS(10/Y)300-DS(70,90)-DLT(2)5-CC(2/1,5/50)125-WL(T)0,7-WD(V)3-FTCD1. (material) | 1.100 | 16.85 | 18.54 |
| mt16png010d | m² | Filme de polietileno de 0,2 mm de espessura e 184 g/m² de massa superficial. (material) | 1.100 | 0.41 | 0.45 |
| mt16aaa030 | m | Fita autocolante para vedação de juntas. (material) | 0.400 | 0.30 | 0.12 |
| mo054 | h | Oficial de 1ª montador de isolamentos. (mão de obra) | 0.164 | 23.31 | 3.82 |
| mo101 | h | Ajudante de montador de isolamentos. (mão de obra) | 0.164 | 22.13 | 3.63 |
| % | % | Custos directos complementares | 2 % | 26.56 | 0.53 |
|  |  | Custos directos |  |  | 27.09 |
