# Isolamento térmico intermédio em parede de placas

- Propriedade do ficheiro: CYPE INGENIEROS, S.A.
- Formato: FIEBDC-3/2002
- Moeda: EUR
- Custos indirectos: 3.00 %
- IVA: 23.00 %

## N Isolamentos e impermeabilizações

### NA Isolamentos térmicos

#### NAP Divisões

**NAP020** m² Isolamento térmico intermédio em parede de placas.
Isolamento térmico intermédio em parede de placas, com painel de lã mineral, Ursa Terra Plus 32 T0003 "URSA IBÉRICA AISLANTES", não revestido, fornecido em rolos de 13,5 m de comprimento, de 30 mm de espessura, resistência térmica 0,9 m²°C/W, condutibilidade térmica 0,032 W/(m°C), colocado entre os montantes da estrutura portante.
Inclui: Corte e preparação do isolamento a colocar entre os montantes. Colocação do isolamento entre os montantes.
Critério de medição de projecto: Superfície medida segundo documentação gráfica de Projecto.
Critério de medição de obra: Medir-se-á a superfície realmente executada segundo especificações de Projecto.

| Código | Un | Descrição | Rendimento | Preço | Importância |
|---|---|---|---|---|---|
| mt16lvp050Ka | m² | Painel de lã mineral, Ursa Terra Plus 32 T0003 "URSA IBÉRICA AISLANTES", não revestido, fornecido em rolos de 13,5 m de comprimento, de 30 mm de espessura, resistência térmica 0,9 m²°C/W, condutibilidade térmica 0,032 W/(m°C), segundo EN 13162, Euroclasse A1 de reacção ao fogo segundo NP EN 13501-1 e factor de resistência à difusão do vapor de água 1, com código de designação MW-EN 13162-T3-MU1-WS-AFr10-AW0,80. (material) | 1.000 | 6.67 | 6.67 |
| mo054 | h | Oficial de 1ª montador de isolamentos. (mão de obra) | 0.055 | 23.31 | 1.28 |
| mo101 | h | Ajudante de montador de isolamentos. (mão de obra) | 0.055 | 22.13 | 1.22 |
| % | % | Custos directos complementares | 2 % | 9.17 | 0.18 |
|  |  | Custos directos |  |  | 9.35 |
