# Barreira pára-vapor sob laje

- Propriedade do ficheiro: CYPE INGENIEROS, S.A.
- Formato: FIEBDC-3/2002
- Moeda: EUR
- Custos indirectos: 3.00 %
- IVA: 23.00 %

## N Isolamentos e impermeabilizações

### NE Estanquidade

#### NED Lajes

**NED045** m² Barreira pára-vapor sob laje.
Barreira pára-vapor com estanquidade ao ar, de polipropileno, com armadura Ursa Seco Membrane "URSA IBÉRICA AISLANTES", de 0,025 mm de espessura e 150 g/m², de 25 m de espessura de ar equivalente face à difusão de vapor de água, segundo NP EN 1931, (Euroclasse E de reacção ao fogo, segundo NP EN 13501-1). Colocação em obra: com sobreposições, por la cara inferior del forjado. Inclusive fita adesiva de dupla face, Ursa Seco "URSA IBÉRICA AISLANTES", para fixação à superfície suporte e fita adesiva, Ursa Seco "URSA IBÉRICA AISLANTES", para a vedação de lâminas para o controlo do vapor.
Inclui: Limpeza e preparação da superfície. Corte e preparação. Fixação. Corte da fita de vedação. Colocação da fita de vedação.
Critério de medição de projecto: Superfície medida segundo documentação gráfica de Projecto.
Critério de medição de obra: Medir-se-á a superfície realmente executada segundo especificações de Projecto.

| Código | Un | Descrição | Rendimento | Preço | Importância |
|---|---|---|---|---|---|
| mt15urs020a | m² | Barreira pára-vapor com estanquidade ao ar, de polipropileno, com armadura Ursa Seco Membrane "URSA IBÉRICA AISLANTES", de 0,025 mm de espessura e 150 g/m², de 25 m de espessura de ar equivalente face à difusão de vapor de água, segundo NP EN 1931, (Euroclasse E de reacção ao fogo, segundo NP EN 13501-1). (material) | 1.100 | 4.12 | 4.53 |
| mt15urs030c | m | Fita adesiva de dupla face, Ursa Seco "URSA IBÉRICA AISLANTES", de 38 mm de largura. (material) | 1.020 | 0.87 | 0.89 |
| mt15urs030f | m | Fita adesiva em tiras, Ursa Seco "URSA IBÉRICA AISLANTES", de 60 mm de largura. (material) | 1.020 | 1.24 | 1.26 |
| op00gra020 |  | Agrafadora martelo. | 1.000 | 0.00 | 0.00 |
| mo054 | h | Oficial de 1ª montador de isolamentos. (mão de obra) | 0.048 | 23.31 | 1.12 |
| mo101 | h | Ajudante de montador de isolamentos. (mão de obra) | 0.024 | 22.13 | 0.53 |
| % | % | Custos directos complementares | 2 % | 8.33 | 0.17 |
|  |  | Custos directos |  |  | 8.50 |
