# Isolamento termo-acústico interior de condutas metálicas

- Propriedade do ficheiro: CYPE Ingenieros S.A.
- Formato: FIEBDC-3/2016
- Programa: Gerador de preços para construção civil. CYPE Ingenieros, S.A.
- Data: 03/07/2024
- Moeda: EUR
- Custos indirectos: 3 %
- IVA: 23 %

## N Isolamentos e impermeabilizações

### NA Isolamentos térmicos

#### NAC Condutas metálicas

**NAC015** m² Isolamento termo-acústico interior de condutas metálicas.
Isolamento termo-acústico interior para conduta metálica rectangular de climatização, realizado com manta de lã de vidro Ursa Air Zero IN M8703 "URSA IBÉRICA AISLANTES", segundo NP EN 14303, revestida numa das suas faces com um tecido absorvente sonoro de cor preto, de 40 mm de espessura, resistência térmica 1,25 m²°C/W, condutibilidade térmica 0,032 W/(m°C), fixado com adesivo ignífugo. Inclusive, elementos de fixação ao interior da conduta.
Inclui: Limpeza e preparação da superfície suporte. Corte do isolamento. Colocação do isolamento. Fixação do isolamento.
Critério de medição de projecto: Superfície medida segundo documentação gráfica de Projecto.
Critério de medição de obra: Medir-se-á a superfície realmente executada segundo especificações de Projecto.

| Código | Un | Descrição | Rendimento | Preço | Importância |
|---|---|---|---|---|---|
| mt42cou020c | m² | Manta de lã de vidro Ursa Air Zero IN M8703 "URSA IBÉRICA AISLANTES", segundo NP EN 14303, revestida numa das suas faces com um tecido absorvente sonoro de cor preto, de 40 mm de espessura, resistência térmica 1,25 m²°C/W, condutibilidade térmica 0,032 W/(m°C), Euroclasse A2-s1, d0 de reacção ao fogo segundo NP EN 13501-1, com código de designação MW-EN 14303-T3, com adesivo ignífugo e elementos de fixação ao interior da conduta. (material) | 1.1 | 15.45 | 16.995 |
| mo054 | h | Oficial de 1ª montador de isolamentos. (mão de obra) | 0.164 | 23.31 | 3.823 |
| mo101 | h | Ajudante de montador de isolamentos. (mão de obra) | 0.164 | 22.13 | 3.629 |
| % | % | Custos directos complementares | 2 % | 24.447 | 0.489 |
|  |  | Custos directos |  |  | 24.936 |

Resíduos:
- colocação: mt42cou020c; factor de resíduo 0.0264379

## Recursos

**mt42cou020c** m² Manta de lã de vidro Ursa Air Zero IN M8703 "URSA IBÉRICA AISLANTES"
Dados técnicos: Custo energético 54.400 MJ; Emissão de CO2 2.881 kg; Código LER 17 06 04; Massa do elemento 1.368 kg; Volume 0.00228 m3
Resíduos:
- embalagem: re170203 Plástico. (componente de resíduo); rendimento 0.033 kg; Código LER 17 02 03; Massa do elemento 1 kg; Volume 0.001667 m3
