# Isolamento termo-acústico exterior de condutas metálicas

- Propriedade do ficheiro: CYPE Ingenieros S.A.
- Formato: FIEBDC-3/2016
- Programa: Gerador de preços para construção civil. CYPE Ingenieros, S.A.
- Data: 10/06/2024
- Moeda: EUR
- Custos indirectos: 3 %
- IVA: 23 %

## N Isolamentos e impermeabilizações

### NA Isolamentos térmicos

#### NAC Condutas metálicas

**NAC010** m² Isolamento termo-acústico exterior de condutas metálicas.
Isolamento termo-acústico exterior para conduta metálica circular de climatização, realizado com manta de lã de vidro Ursa Air Manta Aluminio M2021 "URSA IBÉRICA AISLANTES", segundo NP EN 14303, revestida numa das suas faces com papel kraft-alumínio que actua como barreira de vapor, de 50 mm de espessura, resistência térmica 1,25 m²°C/W, condutibilidade térmica 0,04 W/(m°C), fixado com fita autocolante de alumínio. Inclusive fita adesiva de alumínio para a vedação de juntas.
Inclui: Limpeza e preparação da superfície suporte. Implantação e corte do isolamento. Colocação do isolamento. Fixação do isolamento. Vedação de juntas e ligações.
Critério de medição de projecto: Superfície medida segundo documentação gráfica de Projecto.
Critério de medição de obra: Medir-se-á a superfície realmente executada segundo especificações de Projecto.

| Código | Un | Descrição | Rendimento | Preço | Importância |
|---|---|---|---|---|---|
| mt42cou020k | m² | Manta de lã de vidro Ursa Air Manta Aluminio M2021 "URSA IBÉRICA AISLANTES", segundo NP EN 14303, revestida numa das suas faces com papel kraft-alumínio que actua como barreira de vapor, de 50 mm de espessura, resistência térmica 1,25 m²°C/W, condutibilidade térmica 0,04 W/(m°C), Euroclasse B-s1, d0 de reacção ao fogo segundo NP EN 13501-1, com código de designação MW-EN 14303-T1-MV1. (material) | 1.1 | 5.64 | 6.204 |
| mt42con020 | m | Fita autocolante de alumínio, de 50 microns de espessura e 65 mm de largura, à base de resinas acrílicas, para a vedação e fixação do isolamento. (material) | 1.5 | 0.19 | 0.285 |
| mo054 | h | Oficial de 1ª montador de isolamentos. (mão de obra) | 0.109 | 23.31 | 2.541 |
| mo101 | h | Ajudante de montador de isolamentos. (mão de obra) | 0.109 | 22.13 | 2.412 |
| % | % | Custos directos complementares | 2 % | 11.442 | 0.229 |
|  |  | Custos directos |  |  | 11.671 |

Resíduos:
- colocação: mt42cou020k; factor de resíduo 0.048
- colocação: mt42con020; factor de resíduo 0.048

## Recursos

**mt42cou020k** m² Manta de lã de vidro Ursa Air Manta Aluminio M2021 "URSA IBÉRICA AISLANTES"
Dados técnicos: Custo energético 38.326 MJ; Emissão de CO2 1.518 kg; Código LER 17 06 04; Massa do elemento 0.691 kg; Volume 0.001152 m3
Resíduos:
- embalagem: re170203 Plástico. (componente de resíduo); rendimento 0.024 kg; Código LER 17 02 03; Massa do elemento 1 kg; Volume 0.001667 m3

**mt42con020** m Fita autocolante de alumínio
Dados técnicos: Custo energético 3.059 MJ; Emissão de CO2 0.214 kg; Código LER 17 04 02; Massa do elemento 0.023 kg; Volume 0.000015 m3
Resíduos:
- embalagem: re170203 Plástico; rendimento 0.005 kg
