# Vedação estanque da junta entre a caixilharia exterior e o paramento

- Propriedade do ficheiro: CYPE Ingenieros S.A.
- Formato: FIEBDC-3/2016
- Programa: Gerador de preços para construção civil. CYPE Ingenieros, S.A.
- Data: 22/10/2024
- Moeda: EUR
- Custos indirectos: 3 %
- IVA: 23 %

## N Isolamentos e impermeabilizações

### NE Estanquidade

#### NEC Caixilharias

**NEC010** m Vedação estanque da junta entre a caixilharia exterior e o paramento.
Vedação estanque da junta entre a caixilharia exterior e o paramento de madeira, pelo interior, com fita adesiva em tiras, Ursa Seco "URSA IBÉRICA AISLANTES", de 60 mm de largura, com reforço nas esquinas através de sobreposições ou formando dobras, com prévia aplicação de um cordão de cola Ursa Seco "URSA IBÉRICA AISLANTES".
Inclui: Limpeza e preparação da superfície. Aplicação da massa. Corte da fita de vedação. Colocação da fita de vedação.
Critério de medição de projecto: Comprimento medido segundo documentação gráfica de Projecto.
Critério de medição de obra: Medir-se-á o comprimento realmente executado segundo especificações de Projecto.

| Código | Un | Descrição | Rendimento | Preço | Importância |
|---|---|---|---|---|---|
| mt15urs030f | m | Fita adesiva em tiras, Ursa Seco "URSA IBÉRICA AISLANTES", de 60 mm de largura. (material) | 1.1 | 1.24 | 1.364 |
| mt15urs040a | Ud | Cartucho de 310 ml de cola Ursa Seco "URSA IBÉRICA AISLANTES"; para vedação de juntas. (material) | 0.17 | 10.31 | 1.753 |
| mo101 | h | Ajudante de montador de isolamentos. (mão de obra) | 0.091 | 22.13 | 2.014 |
| % | % | Custos directos complementares | 2 % | 5.131 | 0.103 |
|  |  | Custos directos |  |  | 5.234 |
