# Barreira pára-vapor sob laje

- Propriedade do ficheiro: CYPE Ingenieros S.A.
- Formato: FIEBDC-3/2016
- Programa: Gerador de preços para construção civil. CYPE Ingenieros, S.A.
- Data: 22/10/2024
- Moeda: EUR
- Custos indirectos: 3 %
- IVA: 23 %

## N Isolamentos e impermeabilizações

### NE Estanquidade

#### NED Lajes

**NED045** m² Barreira pára-vapor sob laje.
Barreira pára-vapor com estanquidade ao ar, de polipropileno, com armadura Ursa Seco Membrane "URSA IBÉRICA AISLANTES", de 0,025 mm de espessura e 150 g/m², de 25 m de espessura de ar equivalente face à difusão de vapor de água, segundo NP EN 1931, (Euroclasse E de reacção ao fogo, segundo NP EN 13501-1). Colocação em obra: com sobreposições, por la cara inferior del forjado. Inclusive fita adesiva de dupla face, Ursa Seco "URSA IBÉRICA AISLANTES", para fixação à superfície suporte e fita adesiva, Ursa Seco "URSA IBÉRICA AISLANTES", para a vedação de lâminas para o controlo do vapor.
Inclui: Limpeza e preparação da superfície. Corte e preparação. Fixação. Corte da fita de vedação. Colocação da fita de vedação.
Critério de medição de projecto: Superfície medida segundo documentação gráfica de Projecto.
Critério de medição de obra: Medir-se-á a superfície realmente executada segundo especificações de Projecto.

| Código | Un | Descrição | Rendimento | Preço | Importância |
|---|---|---|---|---|---|
| mt15urs020a | m² | Barreira pára-vapor com estanquidade ao ar, de polipropileno, com armadura Ursa Seco Membrane "URSA IBÉRICA AISLANTES", de 0,025 mm de espessura e 150 g/m², de 25 m de espessura de ar equivalente face à difusão de vapor de água, segundo NP EN 1931, (Euroclasse E de reacção ao fogo, segundo NP EN 13501-1). (material) | 1.1 | 4.12 | 4.532 |
| mt15urs030c | m | Fita adesiva de dupla face, Ursa Seco "URSA IBÉRICA AISLANTES", de 38 mm de largura. (material) | 1.02 | 0.87 | 0.887 |
| mt15urs030f | m | Fita adesiva em tiras, Ursa Seco "URSA IBÉRICA AISLANTES", de 60 mm de largura. (material) | 1.02 | 1.24 | 1.265 |
| mo054 | h | Oficial de 1ª montador de isolamentos. (mão de obra) | 0.048 | 23.31 | 1.119 |
| mo101 | h | Ajudante de montador de isolamentos. (mão de obra) | 0.024 | 22.13 | 0.531 |
| % | % | Custos directos complementares | 2 % | 8.334 | 0.167 |
|  |  | Custos directos |  |  | 8.501 |

Resíduos:
- colocação: mt15urs020a; factor de resíduo 0.035

## Recursos

**mt15urs020a** m² Barreira pára-vapor com estanquidade ao ar
Dados técnicos: Custo energético 17.233 MJ; Emissão de CO2 0.600 kg; Código LER 17 06 04; Massa do elemento 0.15 kg; Volume 0.00025 m3
Resíduos:
- embalagem: re170203 Plástico. (componente de resíduo); rendimento 0.034 kg; Código LER 17 02 03; Massa do elemento 1 kg; Volume 0.001667 m3
