# Cobertura plana não acessível, ventilada, auto-protegida, tipo convencional. Impermeabilização com lâminas asfálticas, tipo monocamada

- Propriedade do ficheiro: CYPE Ingenieros S.A.
- Formato: FIEBDC-3/2016
- Programa: Gerador de preços para construção civil. CYPE Ingenieros, S.A.
- Data: 22/10/2024
- Moeda: EUR
- Custos indirectos: 3 %
- IVA: 23 %

## Q Coberturas

### QE Planas não acessíveis, ventiladas

#### QEA Auto-protegidas

**QEA010** m² Cobertura plana não acessível, ventilada, auto-protegida, tipo convencional. Impermeabilização com lâminas asfálticas, tipo monocamada.
Cobertura plana não acessível, ventilada, auto-protegida, tipo convencional, pendente do 1% ao 15%. FORMAÇÃO DE PENDENTES: painel cerâmico furado com encaixe macho-fêmea de 80x25x3,5 cm com camada de regularização de argamassa de cimento, confeccionada em obra, dosificação 1:6, de 3 cm de espessura, acabamento afagado, sobre muretes de tijolo cerâmico furado de 30x20x9 cm, assente com argamassa de cimento, confeccionada em obra, dosificação 1:6, dispostos cada 80 cm e com 30 cm de altura média, rematados superiormente com mestras de argamassa de cimento, confeccionada em obra, dosificação 1:6; ISOLAMENTO TÉRMICO: manta de lã mineral, Ursa Terra Manta Fieltro MNU 40 "URSA IBÉRICA AISLANTES"; IMPERMEABILIZAÇÃO: tipo monocamada, colada, formada por membrana de betume modificado com elastómero SBS, LBM(SBS)-50/G-FP prévia aplicação de primário com emulsão asfáltica aniônica com cargas.
Critérios considerados na determinação do preço da unidade de obra: O preço não inclui a execução e a vedação das juntas nem a execução de remates nos encontros com paramentos e drenagens.
Inclui: Marcação dos pontos singulares. Marcação das pendentes e traçado de rincões, larozes e juntas. Formação de pendentes com guias de rincões, laroz e juntas com mestras de tijolo. Enchimento de juntas com poliestireno expandido. Execução dos muretes. Revisão da superfície base na qual se realiza a fixação do isolamento de acordo com as exigências da técnica a utilizar. Corte, ajuste e colocação do isolamento. Execução do painel cerâmico com encaixe macho-fêmea sobre os muretes. Descarga, espalhamento e nivelamento com réguas da camada de argamassa de regularização. Limpeza e preparação da superfície. Colocação da impermeabilização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 6 | 0.29 | 1.740 |
| mt08aaa010a | m³ | Água. (material) | 0.012 | 1.5 | 0.018 |
| mt01arg005a | t | Areia de pedreira, para argamassa preparada em obra. (material) | 0.065 | 18 | 1.170 |
| mt08cem011a | kg | Cimento Portland CEM II/B-L 32,5 R, cor cinzento, em sacos, segundo NP EN 197-1. (material) | 10 | 0.1 | 1.000 |
| mt16pea020b | m² | Painel rígido de poliestireno expandido, segundo NP EN 13163, bordo lateral recto, de 20 mm de espessura, resistência térmica 0,55 m²°C/W, condutibilidade térmica 0,036 W/(m°C), para junta de dilatação. (material) | 0.01 | 1.34 | 0.013 |
| mt16lvp020aS1jl | m² | Manta de lã mineral, Ursa Terra Manta Fieltro MNU 40 "URSA IBÉRICA AISLANTES", de 80 mm de espessura, sem revestir, resistência térmica 2 m²°C/W, condutibilidade térmica 0,04 W/(m°C), segundo EN 13162, Euroclasse A1 de reacção ao fogo segundo NP EN 13501-1, factor de resistência à difusão do vapor de água 1, com código de designação MW-EN 13162-T1-MU1. (material) | 1.2 | 5.84 | 7.008 |
| mt04lvg020c | Ud | Painel cerâmico furado com encaixe macho-fêmea, para revestir, 80x25x3 cm, com topos rectos. (material) | 5 | 1.14 | 5.700 |
| mt14lga010ea | m² | Membrana de betume modificado com elastómero SBS, LBM(SBS)-50/G-FP, de 3,5 mm de espessura, massa nominal 5 kg/m², com armadura de feltro de poliéster reforçado e estabilizado de 150 g/m², com auto-protecção mineral de cor cinzento. Segundo EN 13707. (material) | 1.1 | 8.56 | 9.416 |
| mt14iea020c | kg | Emulsão asfáltica aniônica com cargas. (material) | 0.3 | 3.3 | 0.990 |
| mq06hor010 | h | Betoneira eléctrica com uma capacidade de amassadura de 160 l. (equipamento) | 0.032 | 3.45 | 0.110 |
| mo020 | h | Oficial de 1ª construção. (mão de obra) | 0.853 | 22.68 | 19.346 |
| mo113 | h | Operário não qualificado construção. (mão de obra) | 1.204 | 21.45 | 25.826 |
| mo054 | h | Oficial de 1ª montador de isolamentos. (mão de obra) | 0.055 | 23.31 | 1.282 |
| mo101 | h | Ajudante de montador de isolamentos. (mão de obra) | 0.055 | 22.13 | 1.217 |
| mo029 | h | Oficial de 1ª aplicador de lâminas impermeabilizantes. (mão de obra) | 0.109 | 22.68 | 2.472 |
| mo067 | h | Ajudante de aplicador de lâminas impermeabilizantes. (mão de obra) | 0.109 | 22.13 | 2.412 |
| % | % | Custos directos complementares | 2 % | 79.720 | 1.594 |
|  |  | Custos directos |  |  | 81.314 |

Resíduos:
- colocação: mt04lpt010c; factor de resíduo 0.0516306
- colocação: mt01arg005a Areia de pedreira, para argamassa preparada em obra; factor de resíduo 0.00501329
- colocação: mt08cem011a Cimento Portland CEM II/B-L 32,5 R, cor cinzento, em sacos, segundo NP EN 197-1; factor de resíduo 0.01512
- colocação: mt16pea020b; factor de resíduo 0.048
- colocação: mt16lvp020aS1jl; factor de resíduo 0.06
- colocação: mt04lvg020c Painel cerâmico furado com encaixe macho-fêmea, para revestir, 80x25x3 cm, com topos rectos; factor de resíduo 0.0196
- colocação: mt14lga010ea; factor de resíduo 0.05691
- colocação: mt14iea020c Emulsão asfáltica aniônica com cargas; factor de resíduo 0.007

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt16pea020b** m² Painel rígido de poliestireno expandido
Dados técnicos: Custo energético 57.501 MJ; Emissão de CO2 1.999 kg; Código LER 17 06 04; Massa do elemento 0.6 kg; Volume 0.001 m3
Resíduos:
- embalagem: re170203 Plástico; rendimento 0.024 kg

**mt16lvp020aS1jl** m² Manta de lã mineral
Dados técnicos: Custo energético 10.418 MJ; Emissão de CO2 1.651 kg; Código LER 17 06 04; Massa do elemento 0.96 kg; Volume 0.0016 m3
Resíduos:
- embalagem: re170203 Plástico; rendimento 0.024 kg

**mt04lvg020c** Ud Painel cerâmico furado com encaixe macho-fêmea, para revestir, 80x25x3 cm, com topos rectos
Dados técnicos: Custo energético 21.477 MJ; Emissão de CO2 1.248 kg; Código LER 17 01 03; Massa do elemento 6 kg; Volume 0.0048 m3
Resíduos:
- embalagem: re170201 Madeira; rendimento 0.017 kg
- embalagem: re170203 Plástico; rendimento 0.004 kg

**mt14lga010ea** m² Membrana de betume modificado com elastómero SBS
Dados técnicos: Custo energético 291.019 MJ; Emissão de CO2 8.176 kg; Código LER 17 03 02; Massa do elemento 5 kg; Volume 0.005 m3
Resíduos:
- embalagem: re170203 Plástico; rendimento 0.057 kg

**mt14iea020c** kg Emulsão asfáltica aniônica com cargas
Dados técnicos: Custo energético 31.940 MJ; Emissão de CO2 0.230 kg; Código LER 17 03 02; Massa do elemento 1 kg; Volume 0.001 m3
